# Dachsanierung, FWGH u. Vereinsheim Godramstein
Angebotsaufforderung (GAEB DA XML 3.3, DA83)
Projekt: 005
Währung: EUR
Nebenangebote zugelassen: ja
Erstellt mit: GXML Toolbox V3.3 R20210630, iTWO_64 V11.0.738, 26.05.2026

## Allgemeine Vertragsbedingungen
Vorbemerkungen:

Grundlage der Ausführung gelten die Bestimmungen der VOB, auf folgende DIN-Normen wird besonders hingewiesen:

DIN 18299  Allgemeine Regelungen für Bauarbeiten jeder
  Art
DIN 18334  Zimmerer- und Holzbauarbeiten
DIN  18338Dachdeckungs- und Dachabdichtungsarbeiten
DIN  18339Klempnerarbeiten

Außerdem gelten die anerkannten Regeln der Technik. Ungeklärte Details der Ausführung und Änderungen der Ausführung, sind vor Ausführungsbeginn mit dem Auftraggeber abzusprechen. Maßgebend für die Beschaffenheit der Werkstoffe und die Ausführung der Leistungen sind alle einschlägigen DIN-Vorschriften, sowie die VOB, neueste Fassung.

Es wird empfohlen, sich vor Abgabe des Angebotes mit den Gegebenheiten vertraut zu machen und die Baustelle zu besichtigen. Die Maße sind vom Auftragnehmer am Bau alleinveratwortlich zu nehmen. Evtl. anfallendeTagelohnarbeiten sind nur mit Genehmigung der Bauleitung auszuführen.

Sofern keine gesonderte Position ausgeschrieben ist, sind die Kosten der Baustelleneinrichtung in die Einheitspreise einzurechnen. Die örtlichen Gegebenheiten sind unbedingt vor Andienung der Baustelle zu besichtigen und zu prüfen.

Die erforderlichen Befestigungsmittel für die ausgeschriebenen Positionen sind in die Einheitspreise mit einzukalkulieren.

## 1 Zimmerer-,Dachdecker- und Spenglerarbeiten
Datum: 26.05.2026

*Hinweis: Besondere Hinweise als Bestandteil der Leistungsbeschreibung*
Baustelleneinrichtung

Baustrom, Bauwasser wird vom Auftraggeber bereit gestellt. Tagesunterkünfte und sonstige sanitären Einrichtungen werden vom Auftraggeber nicht bereitgestellt.

Befestigte Lagerflächen stehen im Außenanlagenbereich in Absprache mit der Bauleitung zur Verfügung. Abschließbare Lagerräume werden vom Auftraggeber nicht bereit gestellt.Die Nutzung von Flächen muss im Vorfeld mit der örtlichen Bauleitung abgestimmt werden . Baumaschinen  und Transportgeräte sind entsprechend dem vorhandenen Einsatzbereich eigenverantwortlich so auszuwählen und zu bedienen, dass weder durch das Gewicht noch durch die technischen Eigenschaften Schäden an Gebäuden, Oberflächen, Bodenbelägen, Pflaster-, Asphaltflächen usw. entstehen. Der vorhandene Bodenaufbau des Pflasterbelages ist vor Einrichtung der Baustelle zu prüfen. Durch die Maßnahme entstehende Schäden am Pflasterbelag sind nach Beendigung der Baustelle wieder zu beheben.

Bei sämtlichen Arbeiten ist darauf zu achten, dass Staub- und Lärmemissionen auf das mögliche Mindestmaß reduzieren werden. Ggf. sind vor Beginn der Arbeiten, in Abstimmung mit der örtlichen Bauleitung geeignete Schutzmaßnahmen zu treffen.

Sofern keine gesonderte Position ausgeschrieben ist, sind die Kosten für die nicht vom Auftraggeber gestellte Baustelleneinrichtung in die Einheitspreise einzurechnen. Dies gilt auch für das Herstellen, betriebssichere Unterhalten, Vorhalten und Beseitigen von Baustraßen, Lagerflächen, Baubeleuchtung, einschl. ggf. erforderlicher Entsorgung sowie der Maßnahmen für Umwelt- und Gewässerschutz.
Bei Nichteinhaltung der Sauberhaltung der Baustelle wird durch den AG eine dritte Firma zur Reinigung beauftragt. Die anfallenden Kosten werden dem Verursacher in Rechnung gestellt.

Auf der Baustelle herrscht absolutes Rauch- und Alkoholverbot:

Bauzeiten:

Die vorgegebenen Zwischen- und Endtermine sind entsprechend den vertraglichen Vereinbarungen und dem festgelegten Bauablauf einzuhalten.
Abweichungen von den genannten Vorgaben sind mit der Bauleitung abzusprechen.

Zur Koordinierung der Vertragsleistung können im Ausführungszeitraum einmal wöchentlich Baustellenbesprechungen stattfinden. Der Auftragnehmer hat die Verpflichtung, nach Anforderung durch die Bauleitung daran teilzunehmen. Eine zusätzliche Vergütung erfolgt nicht. Die in der Niederschrift zu diesen Besprechungen aufgeführten Konkretisierungen zur Ausführung der Vertragsleistungen und die festgelegten Einzel-, Zwischen- und Endtermine werden Vertragsbestandteil. (§§ 1 bis 10 VOB/B bleiben hiervon unberührt.
In Absprache mit dem Hausmeister kann die Baustelle auch am Wochenende betreten werden.

Abfallbeseitigung

Während und nach der Durchführung der Arbeiten sind alle Verunreinigungen, Abfälle, eigenes Restmaterial, Verschnitt, Bruchmaterial, Verpackungsmaterial usw. welche in Zusammenhang mit der Ausführung der Vertragsleistung stehen, vom Auftragnehmer unverzüglich kostenlos zu beseitigen und vorschriftsgemäß zu entsorgen. Sämtliche Arbeitsbereiche sind besenrein zu hinterlassen. Verunreinigungen der Baustellenzufahrten, auch im öffentlichen Verkehrsraum, sind unmittelbar, spätestens jedoch am selben Tag zu entfernen. Sollte ein Auftragnehmer diesen vertraglich vereinbarten Verpflichtungen nicht  nachkommen, wird nach einmaliger Fristsetzung durch die örtliche Bauleitung der Abfall bzw. die Verunreinigungen fotografisch dokumentiert und durch den Auftraggeber beseitigt. Die entstehenden Kosten werden dem Auftragnehmer bei Stellung der Schlussrechnung einbehalten.

Arbeitssicherheit

Sämtliche auf der Baustelle Anwesenden haben die Schutzvorschriften der Arbeitsstätten, der Unfallverhütungsvorschriften der Berufsgenossenschaft einzuhalten . Insbesondere wird auf das Tragen von Schutzhelmen, Sicherheitsschuhen und bedarfsgerechter persönlicher Schutzausrüstung (PSA) hingewiesen.

Die Baustellensicherungspflicht obliegt eigenverantwortlich dem Auftragnehmer. Erforderliche Schutz- und Sicherheitseinrichtungen sind herzustellen. Die Funktionsfähigkeit muss jederzeit sichergestellt sein. Dies gilt insbesondere für Schutzgeländer, Arbeits- und Schutzgerüste und Abdeckungen von Schächten und Gruben. Für den erforderlichen Aufwand besteht kein zusätzlicher Vergütungsanspruch.

*Hinweis: Objekt- und Maßnahmenbeschreibung*
Objekt - und Maßnahmebeschreibung

Die Stadt Landau in der Pfalz beabsichtigt die Dacheindeckung und Dämmung des Daches des Feuerwehrgerätehauses und Vereinsheimes der TSG Godramstein zu erneuern.

Ausführung

Bei der nachfolgend beschriebenen Maßnahme handelt es sich um die Sanierung der Dacheindeckung, des Feuerwehrgerätehaus Godramstein .bzw des Vereinsheimes  der TSG Godramstein, in der Bahnhofstraße 10, in 76829 Landau  Das Gebäude befindet in dem Stadtdorf Godramstein an der südlichen Seiten-Außenlinie des Sportplatzes. Es wurde 1952 erbaut und durch Anbauten, ergänzt bzw. erweitert.
Das Gebäude, hat ein Satteldach und auf der Nordseite(Sportplatz) eine Trauflänge von ca, 40,70lfdm. Die Traufhöhe beträgt hier ca.3,00m. Auf der Südseite sind es ca. 38,50lfdm, Traufhöhe ca.4,00m.  Unterbrochen durch die sich auf der Südseite befindliche Toilettenanlage,die als Querbau an das Gebäude angebaut wurde. Die Firstlänge des Haupthauses beträgt ca. 40,70lfdm. Die Dachneigung beträgt ca.25°
Die Trauflänge  des Toilettenanbaus sind zweimal 6,20lfdm, sowie eine Firstlänge von ca.7,20lfdm und einer Traufhöhe von
2,10m.
In der Mitte des Hauptdachfirstes befindet sich ein Türmchen, es diente zur Belüftung der ehemaligen Vereinshalle. Dieses wird Demontiert und nicht wieder Aufgesetzt.
Das Dach wurde ohne Wärmedämmung ausgeführt und soll im Zuge der Sanierung gedämmt werden.

Der vorhandene Dachaufbau von Innen nach Außen beginnt mit  einer Putzträgerplatte, Dachsparren 8/14cm, Lattung 24/48mm,
Dacheindeckung Ludowici Z15a.
Nachdem Rückbau soll auf die Dachfläche eine Aufdachdämmung, PIR-Hartschaumdämmung mit ca. 160mm Dicke,(Die Dämmstärke wird durch einen Energieberater ermittelt und ist einzuhalten)Luftdichtungsbahn usw. aufgebracht werden.Zum Schluss  erfolgt eine Neueindeckung mit Trapezblechen. Die Spenglerarbeiten werden in Zink ausgeführt.

Zur Ausführung der beschriebenen Arbeiten sind Zmmerer-, Dachdeckungs- und Klempnerarbeiten erforderlich, das Gerüst wird bauseits gestellt.

Am Giebel auf der Ostseite befindet sich die Ein- und Ausfahrt der Feuerwehr. Hier ist absolutes Parkverbot und Lagern von Material verboten. Dieser Bereich ist freizuhalten. Auf der Nordseite desGebäudes befindet sich die Zufahrt zum Tennis-Club, sowie der Rasenplatz und  Eingangsbereich zum Sportheim. Auch hier ist das Parken und Lagern von Material verboten.

Der  Abtransport bzw. das Anliefern der Baumaterialien direkt zum Gebäude muß mit einem Baukran (Hakenhöhe ca. 25,00m, Auslegung 40,00-45,00m) erbracht werden. Zum Aufstellen des Kranes und Lagern der Baustoffe, stehen geeignete Parkflächen in direkter Nähe zum Gebäude zu Verfügung.

Ausführungszeitraum:  17.08.2026 bis 25.09.2026

Dem LV liegen bei:

Ansichten, Schnitte, Grundriss, Detailzeichnungen- Trauf und First- Ausbildung, sowie aktuelle Luftaufnahmen des Grundstücks und Gebäude

Baustellenanschrift:

Feuerwehrgerätehaus und Vereinsheim Godramstein
Bahnhofstraße 10
76829 Landau-Godramstein

Die Zufahrt zur Baustelle erfolgt  über die Bahnhofstraße.

### Bereich 1 Rückbau

#### Abschnitt 1.1 Dacheindeckung

**1.1.10 Baustelleneinrichtung**
*** Pauschalposition
Betriebsfertiges Einrichten, Vor- und Unterhalt der für die Durchführung der Bauarbeiten erforderlichen Baustelleneinrichtung, insbesondere Lieferung und Abtransport, Auf-, Um- und Abbau, der erforderlichen Maschinen und Geräte, Container, Kräne, Aufzüge, Dachgrüste und sonstige Betriebsmittel die zur vertragsgemäßen Durchführung der gesamten Bauleistungen erforderlich sind.

Es sind alle einschlägigen Gesetzlichen Bestimmungen, Unfallverhüungsvorschriften und Technischen Regelwerke zubeachten.

Sämtliche Arbeitsmittel, sowie auch elektrische Arbeitsmittel müssen eine aktuelle Sachkundeprüfungs-Plakette haben.
Menge: 1,000 psch

**1.1.20 Abbruch und Entsorgung Dacheindeckung**
Dacheindeckung aus Falzziegeln Ton Z15a aufnehmen, entsorgen, einschl. Firsteindeckung und Formteilen, inkl. Lattung, Traufbohlen und Dachaufbauten.

Das Sichern der freigelegten Dachfläche gegen Regen und Sturm, sowie das Abdecken mit Planen ist alleine Sache des AN und wird in Pos. 1.1.50 gesondert vergütet.

Dachform: Satteldach
Dachneigung ca. 25°
Traufhöhe: Toilettenanlage  ca. 2,10m über OK Gelände
  Traufe Nordseite  ca. 3,00m über OK Gelände
  Traufe Südseite  ca. 4,00m über OK Gelände
Firsthöhe:  ca. 6,25m über OK Gelände
Menge: 660,000 m²

**1.1.30 Entfernen der Dachrinne und Fallrohre**
Vorhandene Dachrinnen und Fallrohre(Zink), einschließlich Befestigungsmaterial und Formteile, demontieren und entsorgen.
Menge: 115,000 lfdm

**1.1.40 Entsorgung vorhandenes Dämmmaterial**
Ausbau und Entsorgung der eingebauten Mineralwolle in der Dachschräge von Außen, Dicke ca. 12cm.
Die Dämmung enthält künstliche Mineralfasern (KMF) und ist
unter Einhaltung der notwendigen Schutzvorkehrungen
(vorgehensweise nach TGRS 521)aufzunehmen und fachgerecht zu entsorgen.
Menge: 120,000 m²

**1.1.50 Regensicherung**
Liefern, Herstellen und Vorhalten eines Witterungsschutzes,sowie das tägliche Öffnen und Wiederschließen der freigelegten Dachfläche im Sanierungsbereich gegen Regen und Sturm während der Sanierungszeit.
Menge: 660,000 m²

**1.1.60 Rückbau, Trauf- und Ortgangschalung**
Vorhandene Trauf- und Ortgangschalung (mit Holzschutzfarbe gestrichen)  demontieren und Fachgerecht entsorgen.
Menge: 50,000 m²

**1.1.70 Rückbau Holzweichfaserplatten**
Holzfaserdämmplatten(Format, ca. 2,5x1,2m, Materialstärke ca 18mm) sind im Bereich des Vereinsheimes als Dachschalung aufgebracht worden, demontieren und entsorgen.
Menge: 120,000 m²

### Bereich 2 Zimmererarbeiten

#### Abschnitt 2.1 Dachaufbau

**2.1.10 HD- Trauf- und Organgschalung liefern**
Trauf- und Ortgangschalung, Profil Fase,FI/TA, 19mm Stärke. Liefern und aufbringen einschl. Befestigungsmaterial
Menge: 50,000 m²

**2.1.20 Holzanstrich**
Holzschutz nach DIN 68800, für Holz aus Pos.2.1.10, sowie 2.1.60-80-90-100-110, zweimaliger Anstrich für Gebäudeklasse 3, mit einem amtlich geprüften und zugelassenen Holzschutzmittel, Farbe nach Wahl des AG.
Menge: 50,000 m²

**2.1.30 Luftdichtigkeitsebene**
UV-beständige, nahtselbstklebende Luftdichtheitsbahn für Dach-, Decken- und Wandkonstruktionen, sd- Wert  2,00 m, Brandklasse E,  liefern und vollflächig auf Dachfläche verlegen, einschl. dem Luftdichten verkleben der Anschlüsse. Verlegen nach Herstellervorgaben.

Material:  Vlies/ Alufolie
Dicke:  ca. 0,6 mm
Hersteller:  Empfehlung/Vorgabe des Dämmstoffherstellers
Menge: 660,000 m²

**2.1.40 Anschlüsse Trauf- und Ortgangbereich**
Zulage für die Herstellung der Luftdichte im Traufbereich zwischen den Sparren und auf der Mauerkrone,sowie am Ortgang inkl. Dichtungsraupe, einschl. erforderlichen Vorarbeiten.
Menge: 135,000 lfdm

**2.1.50 Schubrahmen und Knaggen, Traufe Hauptdach**
Hauptdach.
Liefern und einbauen eines Schubrahmens, KVH, nsi  Holzfeuchte 15 %, +-3 %, 10x12 cm (B x H), Knaggen- 6/14cm (Sparrenköpfe) einschl. Befestigungsmittel - Holzbauschrauben. Siehe Detailzeichnung, Detail Traufe Hauptdach Blatt 1.
Menge: 80,000 lfdm

**2.1.60 Stirnbrett,Traufe Hauptdach**
Stirnbrett FI/TA Dreischichtplatte,C/C, 22mmx 270mm, für die Traufe, Hauptdach-Nord und Südseite, liefern und montieren, einschl. Befestigungsmaterial. Siehe Detailzeichnung,  Detail Traufe Hauptdach Blatt 1.
Menge: 80,000 lfdm

**2.1.70 Schubrahmen, Anbau Südseite**
Liefern und einbauen eines Schubrahmens, KVH, nsi  Holzfeuchte 15 %, +-3 %, 10x16 cm (B x H), einschl. Befestigungsmittel - Holzbauschrauben. Siehe Detailzeichnung.
Detail Traufe Anbau Süd. Blatt 3.
Menge: 12,000 lfdm

**2.1.80 Gesimskasten, Anbau Südseite**
Anbau-Südseite. Gesimskasten aus Fi/TA Dreischichtplatten 22mm,  herstellen, liefern und montieren, einschl. Befestigungsmaterial,Schrauben,Knaggen. Abwicklung 60cm. Unterbrett-Waagrecht, Stirnbrett- Senkrecht, sowie Enddeckel. Siehe Detailzeichnung,Detail Traufe Anbau Süd. Blatt 3.
Menge: 12,500 lfdm

**2.1.90 Anbau Südseite,Ortgang Ostseite, Ortgangbrett-Waagrecht**
Ortgang-Unterbrett aus Fi/TA Dreischichtplatten 22mm,  herstellen, liefern und montieren, einschl. Befestigungsmaterial. Breite 20cm.Siehe Detailzeichnung, Detail Ortgang-Anbau Südseite. Blatt 3. Hauptdach Ostseite Blatt 4.
Menge: 26,000 lfdm

**2.1.100 Anbau Südseite,Ortgang Ostseite, Bordbrett-Giebel**
Ortgang- Bordbrett aus Fi/TA Dreischichtplatten 22mm,  herstellen, liefern und montieren, einschl. Befestigungsmaterial. Breite 270mm.Siehe Detailzeichnung, Detail Ortgang, Anbau Südseite, Blatt 3. Hauptdach Ostseite Blatt 4.
Menge: 26,000 lfdm

**2.1.110 Anbau Südseite, Ortgang Ostseite, Windbrett**
Ortgang- Windbrett aus Fi/TA Dreischichtplatten 22mm,  herstellen, liefern und montieren, einschl. Befestigungsmaterial. Breite 100mm. Siehe Detailzeichnung, Detail Ortgang, Anbau Südseite, Blatt 3.Hauptdach  Ostseite Blatt 4.
Menge: 26,000 lfdm

**2.1.120 Windbrett-Giebel-Westseite**
Ortgang- Windbrett aus Fi/TA Dreischichtplatten 22mm,  herstellen, liefern und montieren, einschl. Befestigungsmaterial. Breite 260mm. Siehe Detailzeichnung-Detail Ortgang-Hauptdach Westseite, Blatt 5.
Menge: 14,200 lfdm

**2.1.130 Aufdopplung Ortgangsparren- Giebel West**
Aufdopplung des Bestandssparren mit KVH, NSI Holzfeuchte 15 %, +-3 %, 8/14 cm (B x H),  zum Höhenausgleich der Dämmung, nach dem anbringen der Ortgangschalung.
Siehe Detailzeichnung, Detail Ortgang,Hauptdach Westseite, Blatt 5.
Menge: 14,200 lfdm

**2.1.140 Aufsparrendämmung**
Lieferung und fachgerechte Verlegung der Aufdachdämmung, inklusive abkleben der Querstöße mit Fugenband. PU-Hartschaum n. DIN EN 13165.Nennwert der Wärmeleitfähigkeit λd 0,022W/(mK), Brandverhalten Klasse E n.DIN EN 13501-1, B2 n. DIN 4102-1, Anwendungstyp DAD, beidseitig mit Alufolie beschichtet. Ringsum N+F-Klemm-Press-Verbindung. Liefern und auf der Luftdichtungsbahn verlegen.

Fachgerechte Verlegung nach Herstellerhinweisen.

Materialdicke:  160mm
U-Wert:  0,14 [W/(m²)]
Menge: 660,000 m²

**2.1.150 Unterspannbahn-Traufe u. Ortgang/West**
Unterspannbahn im Trauf- und Ortgangbereich für den Übergang Aufdachdämmung, liefern und verlegen, sowie Anschluss mit passendem Klebeband herstellen. Siehe Detailzeichnungen.
Menge: 80,000 m²

**2.1.160 Konterlattung**
Liefern und befestigen der Konterlatten, mindestens Sortierklasse S10 bzw. C24 nach DIN 4074-1, einschließlich Befestigungsmaterial (Dachbauschrauben, Stahl verzinkt)

Abmessung der Konterlatte : 40 x 80mm

Die Befestigung der Aufdachelemente erfolgt in Verbindung mit der Befestigung der Konterlatte  (z.B. mit Holzbauschrauben 8x280mm, Bedarf ca. 1,5 - 2,5 Stück/m²).
Menge: 900,000 lfdm

**2.1.170 Nageldichtung**
Liefern und anbringen eines Nageldichtbandes unter den Konterlatten.Verarbeitungsrichtlinien des Herstellers sind zu beachten.
Menge: 900,000 lfdm

**2.1.180 First**
First / Kehle (Übergang-Anbau-Toilette, ca. 3,00lfdm)
An den Kehlen sowie am First,  die Aufdachdämmplatten winkelhalbierend, mit geringer Kerbenöffnung nach oben zuschneiden, mit Spritzschaum ausschäumen und die
Oberseite mit Klebeband (Klebeband alterungsbeständig auf Butyl-Kautschuk-Basis) abkleben
(einschl. Lieferung Spritzschaum und Butyl-Klebeband)
Menge: 48,000 lfdm

**2.1.190 Lattung**
Liefern und befestigen der Dachlatten für Trapezblecheindeckung, mindestens Sortierklasse S10 bzw. C24 nach DIN 4074-1, einschließlich Befestigungsmaterial (Dachbauschrauben, Stahl verzinkt)

Abmessung der Dachlatten : 40 x 80mm
Lattabstand Nordseite : ca. 1,25-1,33m
Lattabstand Südseite  : ca. 1,10-1,25m
Menge: 660,000 m²

**2.1.200 Traufbohle/Traufrahmen**
Liefern und befestigen der Traufbohle, bzw. des Traufrahmens. Mindestens Sortierklasse S10 bzw. C24 nach DIN 4074-1

Abmessung  : 40 x 160mm
Menge: 93,000 lfdm

**2.1.210 Lütungsstreifen Traufe**
Trauflüftung, mittels Aluminium Lüftungswinkel, gelocht Schenkellänge 30x80mm, herstellen.
Menge: 93,000 lfdm

### Bereich 3 Spenglerarbeiten in Zink

#### Abschnitt 3.1 Dachentwässerung

**3.1.10 Rinneisen einlassen**
Ausfräsen der Rinneisen am Traufrahmen

Tropfblech, Zuschnitt 14,3cm, Zink 0,7mm herstellen,liefern und montieren.
Menge: 142,000 Stck

**3.1.20 Tropfblech**
Tropfblech, Zuschnitt 14,3cm, Zink 0,7mm herstellen,liefern und montieren.
Menge: 93,000 lfdm

**3.1.30 Dachrinne 6 tlg.**
Liefern und montieren einer neuen Dachrinne aus Titan-Zink, 0,7 mm, halbrund, 6-teilig einschl. Rinneisen und des erforderlichen Befestigungsmittel aus verzinkten Rinneisen.
Menge: 93,000 lfdm

**3.1.40 Rinnboden 6 tlg.**
Liefern und einlöten der Rinnenböden, passend zur vorbe- schriebenen Dachrinne.
Menge: 8,000 Stck

**3.1.50 Rinneneinhangstutzen/Halbrund, 100/333**
Rinneneinhangstutzen aus Titan-Zink 0,7 mm, DN, für vorbe- schriebene  Rinne, liefern und  montieren.
Menge: 7,000 Stck

**3.1.60 Rinnen- Dehnfuge 6 tlg**
Rinnendehnstück für Dachrinne  6-teilig liefern und einbauen.
Menge: 5,000 Stck

**3.1.70 Regenfallohr DN 100**
Fallrohre aus Zink 0,7 mm, Durchmesser 100 mm, einschl. Rohrschellen mit Stockschrauben 10 mm und passendem Dübel, liefern und montieren.
Menge: 20,000 lfdm

**3.1.80 Fallrohrbogen 72° DN 100**
Fallrohrbogen, Zink, 72° DN 100. Liefern und montieren
Menge: 16,000 Stck

**3.1.90 Kehlblech**
Kehlblech mit Stehfalz, 50cm im Zuschnitt, Zink 0,7mm herstellen, liefern und montieren.
Menge: 6,000 lfdm

**3.1.100 Wandanschluß**
Winkelblech, 20cm im Zuschnitt. Anpressschiene, 12,5cm im Zuschnitt, Zink 0,7mm, herstellen, liefern und montieren.
Menge: 6,000 lfdm

**3.1.110 Kamineinfassung**
Kamin-Einfassung für zweizügigen Kamin, verklinkert. Abmessung ca. 40x60cm, herstellen, liefern und montieren.

Material:  Alu
Dicke:  1,0mm
Farbe:  Rotbraun,RAL 8012
Menge: 1,000 Stck

### Bereich 4 Dachdeckerarbeiten

#### Abschnitt 4.1 Dacheindeckung-Steildach

**4.1.10 Trapezblecheindeckung**
Liefern und anbringen der Trapezprofil- Plattendeckung aus Stahl, verzinkt und beschichtet, mit Stützfuß und Wasserfalle, sehr Widerstandsfähig, extrem korrosionsbeständig, liefern und verlegen, auf zuvor montierter Unterkonstruktion befestigen, einschl. aller erforderlichen Befestigungmittel und Zuschnitte, Verlegung nach Herstellervorschriften

Profil:  35-207
Dicke:  0,75mm
Dachneigung: ca. 25°
Profilhöhe:  ca. 35mm
Sickenabstand: ca. 207mm
Beschichtungsdicke: min. 50µm
Farbbeschichtung: RAL Rotbraun

Längsstöße:  nach Montageanleitung des Herstellers

Zur Vermeidung von Korrosionsschäden an der Beschichtung durch Bandspäne, Spiralspäne oder sonstigen Spänen sind ausschließlich spanlose Befestigungmittel zu verwenden. Die Befestigung muss auf der Hochsicke hergestellt werden.
Menge: 660,000 m²

**4.1.20 Antikondensvlies**
Zusätzliche unterseitige Beschichtung mit Vlies der Trapezprofile, zur Bindung von Kondensat, Geräuschpegelminimierung, schwer entflammbar und resistent gegen Schimmelbefall.
Menge: 660,000 m²

**4.1.30 Trennschnitt**
Doppelter Trennschnitt an den Tafelanfang, zur Reduzierung der Kapillarwirkung, im Traufbereich.
Menge: 93,000 lfdm

**4.1.40 Ortgangprofil**
Liefern und Montage eines Ortgangbleches aus Stahl, verzinkt und beschichtet, dreimal gekantet.

Dicke:  0,75mm
Zuschnitt:  ca. 50cm
Beschichtungsdicke:  min. 25µm
Farbbeschichtung:  RAL 8012-Rotbraun
Menge: 40,200 lfdm

**4.1.50 Z- Profil Ortgang**
Lieferung und Einbau  eines Z- Profil aus Stahl als zusätzliche Halterung der Ortgangprofilbleche, verzinkt und beschichtet, zweifach- Kantung.

Dicke:  0,75mm
Zuschnitt:  ca. 11,5cm
Beschichtungsdicke:  min. 25µm
Farbbeschichtung:  Rotbraun, RAL 8012
Menge: 40,200 lfdm

**4.1.60 Prallblech**
Lieferung und Einbau  eines Prallblech aus Stahl, verzinkt und beschichtet, Dreifach- Kantung.

Dachneigung:  ca.  25°
Dicke:  0,75mm
Zuschnitt  ca.  250mm
Beschichtungsdicke:  min. 25µm
Farbbeschichtung:  Rotbraun, RAL 8012

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Menge: 93,000 lfdm

**4.1.70 Sanitärdunstrohr**
Sanitär-Entlüfterrohr mit Dunsthut aus Kunststoffl DN 110- 125mm, Flex-Anschlußschlauch einschl. erforderlicher Ausschnitte, Rohrmanschette, Dichtstoff und Schrauben zur Abdichtung der Öffnung liefern und nach Herstellervorschriften einbauen und anschließen.
Inkl. aller erforderlichen Abdichtungsarbeiten und Anschluss-arbeiten an Trapezprofil, sowie Übergang in  der Wärmedämmung.
Menge: 3,000 Stck

**4.1.80 Anstrich Klarlack**
Vliesschicht der Schnittstellen im Kehlbereich mit systemge- eigneten Klarlack zur Unterbindung der Kapillarwirkung nachbe- handeln.
Menge: 6,000 lfdm

**4.1.90 Firstblech**
Das Firstblech wird auf das Profilblech montiert und dient somit als oberer Abschluss des Satteldaches.

Dachneigung: ca.  25°
Kantungen :  3
Abwicklung:  625mm
Material Stahl:  0,75mm
Farbe: Rotbraun- RAL 8012

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Menge: 48,000 lfdm

**4.1.100 First-Lüftungsprofil**
Lüftungsprofil-First, Trapezblech 35-207, Alu Große Sicke, Gelocht, liefern und montieren.

Stärke: 1mm
Material: Alu
Lochung: Gelocht RV 5-6
Menge: 93,000 lfdm

**4.1.110 Trauf-Lüftungsprofil**
Trauf-Lüftungsprofil Trapezblech 35-207, Alu, Kleine Sicke, Gelocht, liefern und montieren.

Stärke: 1mm
Material: Alu
Lochung: Gelocht RV 5-6
Menge: 93,000 lfdm

**4.1.120 Kehl-Lüftungsprofil**
Kehl-Lüftungsprofil Trapezblech 35-207, Alu, Kleine Sicke, Gelocht, liefern und montieren.

Stärke: 1mm
Material: Alu
Lochung: Gelocht RV 5-6
Menge: 6,000 lfdm
